# WS065 CORISO; Zul.-Nr. Z-17.21-1304
Leistungsbeschreibung (GAEB DA XML 3.2, DA81)
Projekt: HH
Währung: EUR
Erstellt mit: HH GAEB Generator, 09.03.2026

## 1 WS065 CORISO; Zul.-Nr. Z-17.21-1304

### Titel 01 WS065 CORISO; Zul.-Nr. Z-17.21-1304

**01.0001 WS065 CORISO d = 300 mm; 10 DF (247/300/249 mm)**
WS065 CORISO
Wanddicke d = 300 mm
Plangeschliffener Hochlochziegel, Porosierung der Ziegel mit Sägemehl aus unbehandeltem Fichtenholz mit integrierter mineralischer, nicht brennbarer Dämmstofffüllung;
Baustoffklasse A1.

Herstellen von Mauerwerk lot- und fluchtgerecht in allen Geschossen aus WS065 CORISO.
Die Ziegel sind entsprechend der Leistungsbeschreibung mit Dünnbettmörtel gedeckelt, entsprechend der Zulassung Z-17.21-1304 und der DIN EN 1996 zu vermauern, unter Verwendung zugehöriger System- und Ergänzungsziegel.
Mauerwerk, mörtelfreie Stoßfugenverzahnung, Dünnbettmörtel gedeckelt.

Rohdichteklasse  0,7 kg/dm3
Druckfestigkeitsklasse  8
Rechenwert der Wärmeleitzahl  λR = 0,075 W/(mK)
Bewertetes Schalldämmmaß Rw,bau,ref = ≥ 48,0 dB
Charakt. Mauerwerksdruckfestigkeit fk = 3,9 MN/m²

Geeignet für Erdbebenzonen nach DIN 4149  0-3

Hersteller:
Hörl & Hartmann Ziegeltechnik GmbH & Co. KG
Pellheimer Straße 17
85221 Dachau
Tel: 08131-555-0
Fax: 08131-555-1299
Menge: 0,000 m2

**01.0002 WS065 CORISO d = 365 mm; 12 DF (247/365/249 mm)**
WS065 CORISO
Wanddicke d = 365 mm
Plangeschliffener Hochlochziegel, Porosierung der Ziegel mit Sägemehl aus unbehandeltem Fichtenholz mit integrierter mineralischer, nicht brennbarer Dämmstofffüllung;
Baustoffklasse A1.

Herstellen von Mauerwerk lot- und fluchtgerecht in allen Geschossen aus WS065 CORISO.
Die Ziegel sind entsprechend der Leistungsbeschreibung mit Dünnbettmörtel gedeckelt, entsprechend der Zulassung Z-17.21-1304 und der DIN EN 1996 zu vermauern, unter Verwendung zugehöriger System- und Ergänzungsziegel.
Mauerwerk, mörtelfreie Stoßfugenverzahnung, Dünnbettmörtel gedeckelt.

Rohdichteklasse  0,7 kg/dm3
Druckfestigkeitsklasse  8
Rechenwert der Wärmeleitzahl  λR = 0,065 W/(mK)
Bewertetes Schalldämmmaß Rw,bau,ref = 49,4 dB
Charakt. Mauerwerksdruckfestigkeit fk = 3,9 MN/m²

Geeignet für Erdbebenzonen nach DIN 4149  0-3

Hersteller:
Hörl & Hartmann Ziegeltechnik GmbH & Co. KG
Pellheimer Straße 17
85221 Dachau
Tel: 08131-555-0
Fax: 08131-555-1299
Menge: 0,000 m2

**01.0003 WS065 CORISO d = 425 mm; 14 DF (247/425/249 mm)**
WS065 CORISO
Wanddicke d = 425 mm
Plangeschliffener Hochlochziegel, Porosierung der Ziegel mit Sägemehl aus unbehandeltem Fichtenholz mit integrierter mineralischer, nicht brennbarer Dämmstofffüllung;
Baustoffklasse A1.

Herstellen von Mauerwerk lot- und fluchtgerecht in allen Geschossen aus WS065 CORISO.
Die Ziegel sind entsprechend der Leistungsbeschreibung mit Dünnbettmörtel gedeckelt, entsprechend der Zulassung Z-17.21-1304 und der DIN EN 1996 zu vermauern, unter Verwendung zugehöriger System- und Ergänzungsziegel.
Mauerwerk, mörtelfreie Stoßfugenverzahnung, Dünnbettmörtel gedeckelt.

Rohdichteklasse  0,7 kg/dm3
Druckfestigkeitsklasse  8
Rechenwert der Wärmeleitzahl  λR = 0,065 W/(mK)
Bewertetes Schalldämmmaß Rw,bau,ref = 50,9 dB
Charakt. Mauerwerksdruckfestigkeit fk = 3,9 MN/m²

Geeignet für Erdbebenzonen nach DIN 4149  0-3

Hersteller:
Hörl & Hartmann Ziegeltechnik GmbH & Co. KG
Pellheimer Straße 17
85221 Dachau
Tel: 08131-555-0
Fax: 08131-555-1299
Menge: 0,000 m2

**01.0004 WS065 CORISO d = 490 mm; 16 DF (247/490/249 mm)**
WS065 CORISO
Wanddicke d = 490 mm
Plangeschliffener Hochlochziegel, Porosierung der Ziegel mit Sägemehl aus unbehandeltem Fichtenholz mit integrierter mineralischer, nicht brennbarer Dämmstofffüllung;
Baustoffklasse A1.

Herstellen von Mauerwerk lot- und fluchtgerecht in allen Geschossen aus WS065 CORISO.
Die Ziegel sind entsprechend der Leistungsbeschreibung mit Dünnbettmörtel gedeckelt, entsprechend der Zulassung Z-17.21-1304 und der DIN EN 1996 zu vermauern, unter Verwendung zugehöriger System- und Ergänzungsziegel.
Mauerwerk, mörtelfreie Stoßfugenverzahnung, Dünnbettmörtel gedeckelt.

Rohdichteklasse  0,7 kg/dm3
Druckfestigkeitsklasse  8
Rechenwert der Wärmeleitzahl  λR = 0,065 W/(mK)
Bewertetes Schalldämmmaß Rw,bau,ref = ≥ 48,0 dB
Charakt. Mauerwerksdruckfestigkeit fk = 3,9 MN/m²

Geeignet für Erdbebenzonen nach DIN 4149  0-3

Hersteller:
Hörl & Hartmann Ziegeltechnik GmbH & Co. KG
Pellheimer Straße 17
85221 Dachau
Tel: 08131-555-0
Fax: 08131-555-1299
Menge: 0,000 m2
